# Válvula de asiento tipo din 1 1/2", referencia V45 de Cofem

- Propiedad del archivo: CONSTRUNARIO
- Formato: FIEBDC-3/2012
- Programa: Construnario Versión 3.51
- Fecha de los precios: 07/05/2024
- Divisa: EUR

**V45** u Válvula de asiento tipo din 1 1/2", referencia V45 de Cofem
Precio: 70.14
Válvula de asiento tipo DIN 1 1/2" con toma de manómetro para BIE 45.
