# Válvula de bola de paso recto de 1” H-H, con toma de manómetro de 1/4”, referencia VB25X de Cofem

- Propiedad del archivo: CONSTRUNARIO
- Formato: FIEBDC-3/2012
- Programa: Construnario Versión 3.51
- Fecha de los precios: 08/03/2024
- Divisa: EUR

**VB25X** u Válvula de bola de paso recto de 1” H-H, con toma de manómetro de 1/4”, referencia VB25X de Cofem
Precio: 21.49
Válvula de bola de paso recto de 1” H-H, con toma de manómetro de 1/4”, y palanca de accionamiento
