# Válvula de bola de paso recto de 1” H-M, con toma de manómetro de 1/4”, referencia VB25XMF de Cofem

- Propiedad del archivo: CONSTRUNARIO
- Formato: FIEBDC-3/2012
- Programa: Construnario Versión 3.51
- Fecha de los precios: 07/05/2024
- Divisa: EUR

**VB25XMF** u Válvula de bola de paso recto de 1” H-M, con toma de manómetro de 1/4”, referencia VB25XMF de Cofem
Precio: 22.75
Válvula de bola de paso recto de 1” H-M, con toma de manómetro de 1/4”, y palanca de accionamiento
