# Central algorítmica direccionable para detección de incendios con módulo de conexión CRI/CRA, referencia ZAFIR01BCRI de la serie Zafir de Cofem, 1 bucle

- Propiedad del archivo: CONSTRUNARIO
- Formato: FIEBDC-3/2012
- Programa: Construnario Versión 3.51
- Fecha de los precios: 08/03/2024
- Divisa: EUR

**ZAFIR01BCRI** u Central algorítmica direccionable para detección de incendios con módulo de conexión CRI/CRA, referencia ZAFIR01BCRI de la serie Zafir de Cofem, 1 bucle
Precio: 1622.38
Central algorítmica direccionable para detección de incendios con módulo de conexión CRI/CRA. 1 bucle
