# Base detector de perfil bajo encastrable, referencia D50ZALB de Cofem

- Propiedad del archivo: CONSTRUNARIO
- Formato: FIEBDC-3/2012
- Programa: Construnario Versión 3.51
- Fecha de los precios: 07/05/2024
- Divisa: EUR

| Código | Ud | Descripción | Precio |
|---|---|---|---|
| D50ZALB | u | Base detector de perfil bajo encastrable, referencia D50ZALB de Cofem | 3.41 |
