# Pavimento vinílico heterogéneo decorativo, Lider PVT PU de Polygroup. Losetas 2,5 mm

- Propiedad del archivo: CONSTRUNARIO
- Formato: FIEBDC-3/2012
- Programa: Construnario Versión 3.51
- Fecha de los precios: 12/02/2024
- Divisa: EUR
- Código: polygroup-eu (18/03/2024)

**E11NVL070** m2 Pavimento vinílico heterogéneo decorativo, Lider PVT PU de Polygroup. Losetas 2,5 mm.
Pavimento vinílico heterogéneo diseño tipo Polygroup Lider PVT PU de espesor 2,5 mm total y 0,7 mm de capa de uso transparente, de la más alta resistencia a la abrasión y tráfico intenso en losas de 610x610 mm y color a elegir. Con protección mediante PVT y tratado en fábrica con resina de poliuretano en rayos U.V. El pavimento deberá tener según normas de la UEATC la clasificación de uso Industrial Intenso y una resistencia a la abrasión en norma europea EN 649:2011 dentro del grupo T. Clasificación al fuego UNE-EN 13501-1:2007+A1:2010 es Bfl-S1. Garantía contra el desgaste de 10 años. El pavimento deberá ir unido a la solera base con un adhesivo homologado por el fabricante, aplicándosele una capa de pasta alisadora si así lo requiere la solera, S/NTE-RSF-10, medida la superficie ejecutada.

| Código | Ud | Descripción | Rendimiento | Precio | Importe |
|---|---|---|---|---|---|
| P08SVL061 | m2 | Pavimento vinílico heterogéneo decorativo, Lider PVT PU de Polygroup. Losetas 2,5 mm. (material) | 1.100 | 36.58 | 40.24 |
| P08MA020 | kg | Adhesivo contacto (material) | 0.350 | 4.83 | 1.69 |
| P08MA040 | kg | Pasta niveladora (material) | 2.000 | 1.01 | 2.02 |
| MOC001 | h | Oficial 1ª construcción (mano de obra) | 0.200 | 21.27 | 4.25 |
| MOC003 | h | Peón ordinario construcción (mano de obra) | 0.200 | 18.89 | 3.78 |
|  |  | Costes directos |  |  | 51.98 |
