# Pavimento elevado y registrable, sistema Gamaflor Full Steel Heavy Medium de Polygroup. Acabado cerámica 10 mm

- Propiedad del archivo: CONSTRUNARIO
- Formato: FIEBDC-3/2012
- Programa: Construnario Versión 3.51
- Fecha de los precios: 12/02/2024
- Divisa: EUR
- Código: polygroup-eu (18/03/2024)

**E11VG011** m2 Pavimento elevado y registrable, sistema Gamaflor Full Steel Heavy Medium de Polygroup. Acabado cerámica 10 mm.
Pavimento elevado y registrable sistema Gamaflor de la firma Polygroup compuesto por baldosas FULL STEEL HEAVY MEDIUM de medidas 600x600 mm de lado y 34 mm de espesor total; el alma interior es de cemento aligerado inyectado ignífugo; completamente encapsulado mediante base de acero de 0,9 mm especial de estampación y embutición con 64 cavidades cóncavas y nervio de refuerzo perimetral; con parte superior de 0,9 mm de acero liso de iguales características que el anterior con doblez de refuerzo en todo el perímetro y unidas ambas por 140 puntos de soldadura entre los puentes de contacto confiriéndose una gran resistencia a cargas estáticas y dinámicas. Con tratamiento final de pintura especial al horno anticorrosión Gris oscura. Con revestimiento superior de cerámica técnica de una sola masa de mínimo 10 mm de espesor, rectificada, calibrada y escuadrada, color a elegir. Resistencia de Carga repartida mínima de 41,00 kN/m2. Obtenemos una clasificación al fuego UNE-EN 13501-1:2002 es A1FL y conductividad térmica < 0,326 w(m*k). Las baldosas irán apoyadas sobre pedestales de acero zincado Gamaflor FS-70 compuestos por Cabeza VF y Base TH roscadas entre sí. Cabeza VF de pedestal formada por placa de acero cuadrada de 76x76 mm y 3 mm de espesor, soldada lineal a varilla de métrica de 18 mm, galvanizada en plata con 2 tuercas de acero para bloqueo. La cabeza del pedestal va roscada a la base TH formada por placa de acero circular de 3 mm de espesor y diámetro de 90 mm, soldada linealmente a tubo de 25 mm de diámetro con entalladura en la parte superior y galvanizado en plata; la base cuenta con orificios para penetración del adhesivo. El pedestal debe soportar una carga vertical de 48 kN sin deformación y con una clasificación máxima (A1FL) al fuego con certificado bajo ensayo norma UNE-EN 13501-1:2002. La altura final del suelo elevado será de 60 a 900 mm de solera base a superficie de uso de la baldosa. Para el arriostramiento lateral de pedestales se utilizarán perfiles rectangulares de acero galvanizado modelo FS-550, con acabado EPDM para absorción acústica del impacto, atornillados a la cabeza del pedestal. El sistema debe obtener los valores acústicos sin tener en cuenta el revestimiento según norma UNE-EN ISO 10140 y 10848 de Rw>56 dB, Lnw<59 dB, Dnfw>48 dB y Lnfw<64 dB. El conjunto del sistema GAMAFLOR FULL STEEL será clasificado mediante UNE EN 12825:2002 clase 6 y máximo nivel de escuadratura clase 1. El sistema deberá contar con ficha de reciclado para la contribución del sello LEED del edificio, así como acreditación de la compañía de estar dentro del proceso de sostenibilidad tipo US Green Building Council.

| Código | Ud | Descripción | Rendimiento | Precio | Importe |
|---|---|---|---|---|---|
| P08DA101 | m2 | Pavimento elevado y registrable, sistema Gamaflor Full Steel Heavy Medium de Polygroup. Acabado cerámica 10 mm (material) | 1.050 | 150.03 | 157.53 |
| MOC001 | h | Oficial 1ª construcción (mano de obra) | 0.500 | 21.27 | 10.64 |
| MOC003 | h | Peón ordinario construcción (mano de obra) | 0.300 | 18.89 | 5.67 |
|  |  | Costes directos |  |  | 173.84 |
