# Pavimento elevado y registrable, sistema Gamaflor PAC 35/05 de Polygroup. Acabado madera natural roble

- Propiedad del archivo: CONSTRUNARIO
- Formato: FIEBDC-3/2012
- Programa: Construnario Versión 3.51
- Fecha de los precios: 12/02/2024
- Divisa: EUR
- Código: polygroup-eu (18/03/2024)

**E11VP041** m2 Pavimento elevado y registrable, sistema Gamaflor PAC 35/05 de Polygroup. Acabado madera natural roble.
Pavimento elevado y registrable sistema Gamaflor de la firma Polygroup compuesto por baldosas PAC 35/05 de medidas 600x600 mm de lado y espesor 35 mm, compuesta de alma de partículas de madera prensada con densidad 720 kg/m3 (+ 10 % según normas internacionales). Soporte inferior de lámina de acero galvanizado Z-275 de espesor 0,5 mm. Canto perimetral de PVC será de espesor 1,5 mm. Con revestimiento superior de Madera Natural tipo Roble fabricada con 8 lamas independientes y lineales en sentido de la veta de 4 mm de espesor, color a elegir. Resistencia de carga repartida será de 33,33 kN/m2. Obtenemos una clasificación al fuego UNE-EN 13501-1:2002 es Blf-S1. Las baldosas irán apoyadas sobre pedestales de acero zincado Gamaflor T-30 compuestos por Cabeza TH y Base VF roscadas entre sí. Cabeza TH de pedestal formada por placa de acero circular de 3 mm de espesor y diámetro de 90 mm, con orificios en la placa para bloqueo de cápsula conductiva y acústica, soldada linealmente a tubo de 25 mm de diámetro con entalladura en la parte superior y galvanizado en plata; la cabeza del pedestal va roscada a base VF formada por placa de acero cuadrada de 76x76 mm y 3 mm de espesor, soldada lineal a varilla métrica 18 mm, galvanizada en plata con 2 tuercas de acero para bloqueo, la base cuenta con orificios para penetración del adhesivo. El pedestal debe soportar una carga vertical de 48 kN sin deformación y con la clasificación máxima (A1FL) al fuego con certificado bajo ensayo norma UNE-EN 13501-1:2002. La altura final de elevación desde solera base a superficie de uso de la baldosa sera de 80 a 350 mm. El sistema debe obtener los valores acústicos sin tener en cuenta el revestimiento según norma UNE EN ISO 10140 y 10848 de Rw>55 dB, Lnw<62 dB, Dnfw>43 dB y Lnfw<67 dB. El conjunto del sistema Gamaflor PAC 35/05 será clasificado mediante UNE-EN 12825:2002 clase 5 y máximo nivel de escuadratura clase 1. El sistema deberá contar con ficha de reciclado para la contribución del sello LEED del edificio, así como acreditación de la compañía de estar dentro del proceso de sostenibilidad tipo US Green Building Council.

| Código | Ud | Descripción | Rendimiento | Precio | Importe |
|---|---|---|---|---|---|
| P08DA091 | m2 | Gamaflor PAC 35/05 de Polygroup. Acabado madera natural roble. (material) | 1.050 | 132.83 | 139.47 |
| MOC001 | h | Oficial 1ª construcción (mano de obra) | 0.400 | 21.27 | 8.51 |
| MOC003 | h | Peón ordinario construcción (mano de obra) | 0.200 | 18.89 | 3.78 |
|  |  | Costes directos |  |  | 151.76 |
