# Cajeados para pavimento elevado, sistema Gamaflor de Polygroup

- Propiedad del archivo: CONSTRUNARIO
- Formato: FIEBDC-3/2012
- Programa: Construnario Versión 3.51
- Fecha de los precios: 12/02/2024
- Divisa: EUR
- Código: polygroup-eu (18/03/2024)

**E11VV021** u Cajeados para pavimento elevado, sistema Gamaflor de Polygroup.
Perforación de medida determinada en baldosa para posicionamiento de caja eléctrica y posterior forrado de tapa con revestimiento fexible sobre baldosas de suelo técnico elevado POLYGROUP GAMAFLOR.

| Código | Ud | Descripción | Rendimiento | Precio | Importe |
|---|---|---|---|---|---|
| P08DW041 | u | Cajeados para pavimento elevado, sistema Gamaflor de Polygroup. (material) | 1.050 | 25.3 | 26.57 |
| MOC001 | h | Oficial 1ª construcción (mano de obra) | 0.400 | 21.27 | 8.51 |
| MOC003 | h | Peón ordinario construcción (mano de obra) | 0.200 | 18.89 | 3.78 |
|  |  | Costes directos |  |  | 38.86 |
