# Acelerante de fraguado para hormigón y mortero exento de cloruros, SikaRapid®-104 R de Sika. Garrafa 25 Kg

- Propiedad del archivo: CONSTRUNARIO
- Formato: FIEBDC-3/2012
- Programa: Construnario Versión 3.51
- Fecha de los precios: 06/03/2024
- Divisa: EUR

**RAPID104** kg Acelerante de fraguado para hormigón y mortero exento de cloruros, SikaRapid®-104 R de Sika. Garrafa 25 Kg
SikaRapid®-104 R es un acelerante de fraguado para hormigón y mortero. SikaRapid®-104 R desarrolla un incremento de las resistencias iniciales sin penalizar las finales. USOS SikaRapid®-104 R es especialmente adecuado para aplicaciones en las que el desarrollo temprano de resistencias sea crítico. SikaRapid®-104 R se utiliza en las siguientes aplicaciones aplicaciones: ? Hormigón prefabricado. ? Hormigón premezclado donde se necesite un rápido desencofrado. ? Hormigón encofrado deslizante. ? Hormigones preparados con las nuevas tipologías de cementos. CARACTERISTICAS / VENTAJAS ? Alto desarrollo de resistencias entre las 4 a 18 horas, dependiendo de la mezcla del hormigón, temperatura del hormigón y curado. ? Desencofrado más rápido en aplicaciones de hormigón prefabricado. ? Reducción o eliminación del curado con calor o vapor. ? Procesos de construcción con tiempos de ejecución reducidos y con necesidad de carga temprana. ? Sin efectos negativos sobre las resistencias finales. Desarrollo temprano de resistencias con la utilización de las nuevas tipologías de cementos en el hormigón. ? Exento de cloruros. CERTIFICADOS / NORMAS Conforme a la norma UNE EN-934-2: Tabla 6 aditivos aceleradores de fraguado
