# Acelerante para mortero y hormigón, Oleoplast® de Sika. Exento de cloruros, marrón. Garrafa: 5Kg

- Propiedad del archivo: CONSTRUNARIO
- Formato: FIEBDC-3/2012
- Programa: Construnario Versión 3.51
- Fecha de los precios: 06/03/2024
- Divisa: EUR

**SIK_118775** Acelerante para mortero y hormigón, Oleoplast® de Sika. Exento de cloruros, marrón. Garrafa: 5Kg
Oleoplast® Acelerante para mortero y hormigón, exento de cloruros Descripción del producto: Líquido acelerante de fraguado para mortero y hormigón. Usos: Se utiliza para acelerar el fraguado y endurecimiento de mortero y hormigón en: . Trabajos sumergidos o en presencia de agua. . Obras y trabajos marítimos. . En prefabricados, etc.
