# Aditivo anticongelante para hormigón, SIka® Friolite oC de Sika. Garrafa 30kg

- Propiedad del archivo: CONSTRUNARIO
- Formato: FIEBDC-3/2012
- Programa: Construnario Versión 3.51
- Fecha de los precios: 06/03/2024
- Divisa: EUR

**SIK_780941** kg Aditivo anticongelante para hormigón, SIka® Friolite oC de Sika. Garrafa 30kg
Aditivo líquido para hormigón que permite la fabricación en invierno de un hormigón de gran calidad cuando se temen fríos intensos, heladas o temperaturas bajas extremas. Está exento de cloruros. Permite el fraguado y el endurecimiento del hormigón a baja temperatura. Reduce al máximo el agua de amasado y hace al hormigón más manejable. Ocluye microburbujas en la masa mejorando la resistencia del hormigón, una vez endurecido, a los ciclos de hielo-deshielo. Además de la protección contra la acción de las heladas, el hormigón endurecido es más impermeable y duradero, presenta mayor resistencia a los ciclos de hielo y deshielo, así como una considerable resistencia contra la influencia de la sal de deshielo.
