# Aditivo anticongelante para mortero y hormigón, SIka® Rapid-8 Antigel de Sika. Garrafa 5 Kg

- Propiedad del archivo: CONSTRUNARIO
- Formato: FIEBDC-3/2012
- Programa: Construnario Versión 3.51
- Fecha de los precios: 06/03/2024
- Divisa: EUR

**SIK_745681** kg Aditivo anticongelante para mortero y hormigón, SIka® Rapid-8 Antigel de Sika. Garrafa 5 Kg.
SikaRapid®-8 Antigel es un aditivo líquido usado en la confección de hormigones en tiempo frío siempre y cuando se respeten las indicaciones mínimas contempladas en el Código Estructural de Puesta en Obra del Hormigón en Condiciones Climáticas de Tiempo Frío . Está exento de cloruros. Permite un adelanto del fraguado del hormigón para poder confeccionar hormigones en tiempo frío. Además de la protección contra la acción de las heladas, el hormigón endurecido es más impermeable y duradero, presenta mayor resistencia a los ciclos de hielo-deshielo, así como una considerable resistencia contra la influencia de la sal de deshielo. Usos Hormigonado en tiempo frio para acelerar la obtención de resistencias mínimas antes de alcanzar temperatura extrema, siempre y cuando la puesta en obra se haga respetando lo indicando en el Código Estructural. Válido para todo tipo de hormigón: en masa, armado, pretensado, suelos radiante. Construcciones de elementos esbeltos y muy armados en hormigones estancos de calidad. Ventajas Permite un adelanto del fraguado del hormigón para poder confeccionar hormigones en tiempo frío. Además de la protección contra la acción de las heladas, el hormigón endurecido es más impermeable y duradero, presenta mayor resistencia a los ciclos de hielo-deshielo, así como una considerable resistencia contra la influencia de la sal de deshielo. Envases Garrafa de 5 kg y 30 kg, y contenedores de m3. Bajo pedido puede suministrarse a granel. Color Líquido claro amarillento
