# Impermeabilizante para hormigón, SikaPlastocrete-50 N PR de Sika. Garrafa: 25 Kg

- Propiedad del archivo: CONSTRUNARIO
- Formato: FIEBDC-3/2012
- Programa: Construnario Versión 3.51
- Fecha de los precios: 06/03/2024
- Divisa: EUR

**SIK_704975** kg Impermeabilizante para hormigón, SikaPlastocrete-50 N PR de Sika. Garrafa: 25 Kg
Sika® Plastocrete®-50 N PR es un aditivo líquido para hormigón que plastifica e impermeabiliza. Está exento de cloruros USOS Se recomienda su empleo para hormigones armados o en masa en: ? Depósitos, presas. ? Trabajos de alcantarillado, depuradoras. ? Canales, túneles. ? Centrales eléctricas, obras marítimas. ? Sótanos, cimentaciones. CARACTERISTICAS / VENTAJAS ? Aumento permanente de la impermeabilidad al agua y de la resistencia al hielo. ? Mejora de la colocación del hormigón fresco en obra (permite reducir el agua de amasado). ? Mayor resistencia para una misma manejabilidad. ? Fraguado normal utilizando dosificación normal. ? Oclusión de aire limitada, aún en el caso de sobredosificación. ? Reducción de la retracción y aumento de la durabilidad CERTIFICADOS / NORMAS Cumple con la Norma UNE-EN 934-2, Tabla 9.
