# Producto de curado del hormigón, Antisol®-3E de Sika. Para hormigón y mortero fresco. Garrafa: 25 Kg

- Propiedad del archivo: CONSTRUNARIO
- Formato: FIEBDC-3/2012
- Programa: Construnario Versión 3.51
- Fecha de los precios: 06/03/2024
- Divisa: EUR

**SIK_764816** kg Producto de curado del hormigón, Antisol®-3E de Sika. Para hormigón y mortero fresco. Garrafa: 25 Kg
Sika® Antisol®-3 E es un agente líquido de curado, listo al uso, aplicado por pulverizador para prevenir la pérdida superficial de agua en el hormigón fresco. Genera un pequeño film sobre el hormigón sin afectar al fraguado. USOS Grandes superficies expuestas de hormigón como: ? Carreteras ? Pistas de rodaje ? Losas de cubierta ? Hangares y zonas de carga y descarga ? Muros de contención ? Estructuras pretensadas ? Canales de riego ? Estructuras de Obra Civil ? Soleras industriales CARACTERISTICAS / VENTAJAS ? Generalmente mejora la apariencia superficial ? Reduce la fisuración ? Asegura el alcance de las resistencias requeridas ? Minimiza la retracción ? Controla la hidratación del cemento ? Reduce la formación de polvo ? Incremente la resistencia a las heladas ? Sustituye otros métodos de curado más costosos CERTIFICADOS / NORMAS Pérdida de agua por unidad de superficie, Tiempo de secado, ASTM C309-19, Sika® Antisol®-3 E, AET, Test report No. P0009473
