# Aceite de desencofrado p/todo tipo de encofrados, principalmente metálicos, Sika® Desencofrante-LN de Sika. Garrafa: 25 l

- Propiedad del archivo: CONSTRUNARIO
- Formato: FIEBDC-3/2012
- Programa: Construnario Versión 3.51
- Fecha de los precios: 06/03/2024
- Divisa: EUR

**SIK_119831** l Aceite de desencofrado p/todo tipo de encofrados, principalmente metálicos, Sika® Desencofrante-LN de Sika. Garrafa: 25 l
Sika® Desencofrante-LN Aceite desencofrado para todo tipo de encofrados, principalmente metálicos Descripción del producto: Agente desencofrante que evita la adherencia del hormigón o del mortero a los encofrados Usos: Se utiliza para todo tipo de encofrados, principalmente metálicos, cuando se desea obtener una superficie de acabado impecable.
