# Emulsión adhesiva para mortero o lechada de cemento, Sika® Latex de Sika. Garrafa: 5 Kg

- Propiedad del archivo: CONSTRUNARIO
- Formato: FIEBDC-3/2012
- Programa: Construnario Versión 3.51
- Fecha de los precios: 06/03/2024
- Divisa: EUR

**SIK_128539** kg Emulsión adhesiva para mortero o lechada de cemento, Sika® Latex de Sika. Garrafa: 5 Kg
Emulsión sintética que mezclada con agua sirve para la confección de mortero o lechada de cemento consiguiendo una buena adherencia y resistencia al agua. Se utiliza diluido con agua, consiguiéndose: Mejor adherencia de la lechada o mortero sobre cualquier soporte, incluso lisos (hormigón, piedra, ladrillo, metales ferrosos, vidrio, cerámica). Un mortero más elástico. Más resistente a tracción. Un mortero más plástico y trabajable. Usos Lechada de adherencia y tapaporos Mortero de poco espesor para reperfi lados. Enfoscados, revestimientos. Mortero para reparaciones en hormigón. Mortero resistente a la abrasión, antipolvo. Mortero para solados, alicatados. Fijación de tejas Morteros de albañilería en general Ventajas Se utiliza diluido con agua, consiguiéndose: Mejor adherencia de la lechada o mortero sobre cualquier soporte, incluso lisos (hormigón, piedra, ladrillo, metales ferrosos, vidrio, cerámica). Un mortero más elástico. Más resistente a tracción. Un mortero más plástico y trabajable. Reducir el riesgo de fisuración. Una elevada impermeabilidad. Mejora de la resistencia a la abrasión, menor desgaste y menos polvo. Mejores resistencias químicas. Envases Garrafas de 5 y 25 kg, bolsa de ½ kg. Color Líquido blanco lechoso
