# Desactivador de superficies en base agua para revestimientos de hormigón, SikaCem Desactivant 2-4 de Sika. Azulado

- Propiedad del archivo: CONSTRUNARIO
- Formato: FIEBDC-3/2012
- Programa: Construnario Versión 3.51
- Fecha de los precios: 06/03/2024
- Divisa: EUR

**SIK_537126** kg Desactivador de superficies en base agua para revestimientos de hormigón, SikaCem Desactivant 2-4 de Sika. Azulado
SikaCem® Desactivante 2-4 es un retardador superficial en base agua que desactiva un espesor entre 2- 4 mm. SikaCem® Desactivante 2-4 aporta un excelente rendimiento de curado. USOS SikaCem® Desactivante 2-4 se puede utilizar para superficies de soleras externas públicas y privadas, como: ? Zonas peatonales ? Calzadas ? Aceras ? Sistemas viales de urbanizaciones ? Perímetro de piscinas ? Barreras de hormigón extruido CARACTERISTICAS / VENTAJAS SikaCem® Desactivante 2-4 permite la desactivación de una profundidad de 2 a 4 mm, y se recomienda su uso con granulometrías de Dmax de 6 a 12 mm. SikaCem® Desactivante 2-4 proporciona las siguientes ventajas: ? Aspecto estético con apariencia de áridos expuestos ? Antideslizamiento para vehículos y peatones ? Mejor resistencia al tráfico. Rendimiento de curado con SikaCem® Desactivante 2-4 según la norma francesa NFP 18-370 es muy alto: ? 100% a 6 horas, ? 99% a 24 horas. Código EAN: 7612895380513
