# Adhesivo tixotrópico y mortero estructural de dos componentes en base epoxi, Sikadur-31+ de Sika. Lote 30 Kg

- Propiedad del archivo: CONSTRUNARIO
- Formato: FIEBDC-3/2012
- Programa: Construnario Versión 3.51
- Fecha de los precios: 06/03/2024
- Divisa: EUR

**SIK_643525** kg Adhesivo tixotrópico y mortero estructural de dos componentes en base epoxi, Sikadur-31+ de Sika. Lote 30 Kg
Sikadur®-31+ es un adhesivo estructural de 2 componentes, de bajas emisiones (low COV), en base epoxi, tolerante a la humedad, tixotrópico, que se adhiere a la mayoría de los materiales de construcción. Tiene una elevada resistencia mecánica y también puede utilizarse para reparaciones estructurales de hormigón, relleno de juntas y sellado de fisuras. Sikadur®-31+ puede utilizarse en aplicaciones de bricolaje (DIY), además de en las aplicaciones profesionales tradicionales.
