# Adhesivo a base de resinas epoxi de dos componentes Sikadur-32+ de Sika. Lote: 1 Kg

- Propiedad del archivo: CONSTRUNARIO
- Formato: FIEBDC-3/2012
- Programa: Construnario Versión 3.51
- Fecha de los precios: 06/03/2024
- Divisa: EUR

**SIK_700505** u Adhesivo a base de resinas epoxi de dos componentes Sikadur-32+ de Sika. Lote: 1 Kg
Adhesivo estructural de dos componentes, tolerante a la humedad, a base de una combinación de resinas epoxi y cargas especiales, diseñado para usar a temperaturas entre + 10°C y + 30°C Usos Como adhesivo estructural para: ¦ Elementos de hormigón (incluida la unión entre hormigón fresco y endurecido) ¦ Piedra natural ¦ Cerámica, fibrocemento ¦ Mortero, ladrillos, mampostería ¦ Acero, hierro, aluminio ¦ Madera ¦ Poliéster / materiales de fibra de vidrio y resina epoxi ¦ Cristal Características/Ventajas Sikadur 32 EF/+ tiene las siguientes ventajas: ¦ Fácil de mezclar y aplicar ¦ Muy buena adherencia sobre la mayoría de los materiales de construcción. ¦ Adhesivo de alta resistencia ¦ Endurece sin retracción ¦ Componentes de diferente color (para control del mezclado) ¦ No necesita imprimación ¦ Elevadas resistencias mecánicas iniciales y finales ¦ Impermeable a los líquidos y al vapor de agua. ¦ Buena resistencia química Consumo: Aprox. 0,300-0,800 kg/m2, dependiendo de la naturaleza, la porosidad del soporte y la temperatura.
