# Grout cementoso de retracción compensada, Sika Grout-212 Fluid de Sika. Saco: 25 Kg

- Propiedad del archivo: CONSTRUNARIO
- Formato: FIEBDC-3/2012
- Programa: Construnario Versión 3.51
- Fecha de los precios: 06/03/2024
- Divisa: EUR

**SIK_785901** Kg Grout cementoso de retracción compensada, Sika Grout-212 Fluid de Sika. Saco: 25 Kg
El SikaGrout®-212 Fluid es un grout cementoso monocomponente, preparado para mezclar con la adición de agua, de retracción compensada, de alto rendimiento, autonivelante y bombeable. Adecuado para bases de máquinas, rellenos de huecos y anclajes. Espesores: 12 - 100 mm. Alto rendimiento Altas resistencias finales Retracción compensada
