# Grout cementoso de altas prestaciones,monocomponente, Sika Grout-800 ES de Sika. Saco: 25 kg

- Propiedad del archivo: CONSTRUNARIO
- Formato: FIEBDC-3/2012
- Programa: Construnario Versión 3.51
- Fecha de los precios: 06/03/2024
- Divisa: EUR

**SIK_738987** kg Grout cementoso de altas prestaciones,monocomponente, Sika Grout-800 ES de Sika. Saco: 25 kg
SikaGrout®-800 ES es un grout cementoso para trabajos de ingeniería de alto rendimiento y retracción compensada. Contiene materiales reciclados y puede reducir la huella de carbono en comparación con otro grout cementoso de referencia en una evaluación del ciclo de vida. USOS El producto se utiliza para: ? Relleno bajo bases de maquinaria pesada ? Relleno bajo placas base de soporte ? Relleno de juntas en secciones prefabricadas de hormigón ? Sellado alrededor de penetraciones ? Anclaje de armaduras de acero ? Reparación de estructuras y componentes de hormigón ? Aplicaciones interiores o exteriores Tenga en cuenta que el producto sólo puede ser utilizado por profesionales experimentados. Código EAN: 7612895851365
