# Mortero para lecho de asiento de adoquines de piedra y pequeñas reparaciones, Sika FastFix-134 TP de Sika

- Propiedad del archivo: CONSTRUNARIO
- Formato: FIEBDC-3/2012
- Programa: Construnario Versión 3.51
- Fecha de los precios: 06/03/2024
- Divisa: EUR

**SIK_109156** kg Mortero para lecho de asiento de adoquines de piedra y pequeñas reparaciones, Sika FastFix-134 TP de Sika
Sika FastFix®-134 TP es un mortero en base cementosa, para la disposición de adoquines de piedra, bloques de hormigón y adoquines en zonas de tráfico o peatonales. Puede utilizarse para reparar parches en carreteras de hormigón. USOS Mortero de asiento para adoquines de piedra, bloques de hormigón y adoquines para zonas de tráfico rodado y peatonal y para pequeñas reparaciones en carreteras de hormigón. ? Carreteras con tráfico ? Zonas peatonales ? Aparcamientos y entradas de vehículos ? Calles ? Jardines y paisajismo Código EAN: 7612894461343
