# Mortero de rejuntado por colada en obras de pavimentación urbana, Sika Fastfix-135 Color L de Sika. Marrón

- Propiedad del archivo: CONSTRUNARIO
- Formato: FIEBDC-3/2012
- Programa: Construnario Versión 3.51
- Fecha de los precios: 06/03/2024
- Divisa: EUR

**SIK_704973** kg Mortero de rejuntado por colada en obras de pavimentación urbana, Sika Fastfix-135 Color L de Sika. Marrón
Sika FastFix®-135 Color L es un mortero cementoso de alto rendimiento, monocomponente, fluido, para juntas de pavimentos y losas, para cargas de tráfico bajas y altas. Fácil de mezclar, aplicar y limpiar Mínima fisuración debido a la expansión controlada Buena adherencia al hormigón y a los pavimentos
