# Mortero autonivelante, a base de resinas epoxi, de 3 componentes, Sikadur-42+ LE de Sika. Lote: 5 Kg

- Propiedad del archivo: CONSTRUNARIO
- Formato: FIEBDC-3/2012
- Programa: Construnario VersiĆ³n 3.51
- Fecha de los precios: 06/03/2024
- Divisa: EUR

**SIK_769153** kg Mortero autonivelante, a base de resinas epoxi, de 3 componentes, Sikadur-42+ LE de Sika. Lote: 5 Kg
Mortero autonivelante, a base de resinas epoxi, de 3 componentes. Consumo: Aprox. 1,9 Kg por litro de mezcla.
