# Resina epoxi-acrilato para anclajes químicos (550 cm3), Sika AnchorFix®-2+ de Sika. Gris. Cartucho: 300 cm3

- Propiedad del archivo: CONSTRUNARIO
- Formato: FIEBDC-3/2012
- Programa: Construnario Versión 3.51
- Fecha de los precios: 06/03/2024
- Divisa: EUR

**SIK_534764** u Resina epoxi-acrilato para anclajes químicos (550 cm3), Sika AnchorFix®-2+ de Sika. Gris. Cartucho: 300 cm3
Adhesivo para anclajes de dos componentes a base de resina de poliéster libre de estireno y disolventes. Rápido curado. Aplicable con pistolas convencionales. Puede ser utilizado a bajas temperaturas.
