# Nivelante mineral certificado, eco-compatible, referencia Keralevel Eco Ultra de Kerakoll

- Propiedad del archivo: CONSTRUNARIO
- Formato: FIEBDC-3/2012
- Programa: Construnario Versión 3.51
- Fecha de los precios: 28/02/2024
- Divisa: EUR

**01551_KER** kg Nivelante mineral certificado, eco-compatible, referencia Keralevel Eco Ultra de Kerakoll
Precio: 2.19
Nivelante mineral certificado, eco-compatible, ultrarrápido para la regularización de alta resistencia y elevado espesor de soportes irregulares. Keralevel Eco Ultra desarrolla elevadas resistencias mecánicas incluso en caso de regularizaciones de bajo espesor y de endurecimiento muy rápido antes de la colocación de parquet y materiales resilientes. Código EAN: 8021704015512
