# Adhesivo orgánico mineral certificado, eco-compatible, referencia Elastik Eco de Kerakoll Envase: 5 kg

- Propiedad del archivo: CONSTRUNARIO
- Formato: FIEBDC-3/2012
- Programa: Construnario Versión 3.51
- Fecha de los precios: 28/02/2024
- Divisa: EUR

**02023_KER** kg Adhesivo orgánico mineral certificado, eco-compatible, referencia Elastik Eco de Kerakoll Envase: 5 kg
Precio: 7.85
Adhesivo orgánico mineral certificado, eco-compatible, listo para el uso para la colocación de elevada adhesión, deslizamiento vertical nulo y elevada deformación. Elastik Eco consigue una elevada elasticidad y un largo tiempo de ajuste, garantiza una colocación rápida y segura incluso en diagonal sobre soportes flexibles o deformables sin causar tensiones al revestimiento. Código EAN: 8021704020233
