# Látex eco-compatible en base agua, referencia Keraplast Eco P6 de Kerakoll. Envase: 25 kg

- Propiedad del archivo: CONSTRUNARIO
- Formato: FIEBDC-3/2012
- Programa: Construnario Versión 3.51
- Fecha de los precios: 28/02/2024
- Divisa: EUR

**02071_KER** kg Látex eco-compatible en base agua, referencia Keraplast Eco P6 de Kerakoll. Envase: 25 kg
Precio: 7.84
Látex eco-compatible en base agua para morteros minerales y lechadas de adherencia. Keraplast Eco P6 incrementa la adhesión de las lechadas de adherencia y en las juntas de hormigonado garantizando la continuidad monolítica de morteros y morteros de acabado minerales. Código EAN: 8021704020714
