# Consolidante de profundidad certificado, eco-compatible, referencia Keradur Eco de Kerakoll. Envase: 25 kg

- Propiedad del archivo: CONSTRUNARIO
- Formato: FIEBDC-3/2012
- Programa: Construnario Versión 3.51
- Fecha de los precios: 28/02/2024
- Divisa: EUR

**02091_KER** kg Consolidante de profundidad certificado, eco-compatible, referencia Keradur Eco de Kerakoll. Envase: 25 kg
Precio: 9.99
Consolidante de profundidad certificado, eco-compatible al agua para soportes absorbentes. Keradur Eco recupera la continuidad de las resistencias mecánicas de soportes cementosos o minerales poco consistentes, antes de la colocación de baldosas cerámicas, gres porcelánico, piedras naturales, parquet, moquetas y materiales resilientes. Código EAN: 8021704020912
