# Flexibilizante eco-compatible al agua, referencia Fugaflex Eco de Kerakoll. Envase: 20x1 kg

- Propiedad del archivo: CONSTRUNARIO
- Formato: FIEBDC-3/2012
- Programa: Construnario Versión 3.51
- Fecha de los precios: 28/02/2024
- Divisa: EUR

**02353_KER** kg Flexibilizante eco-compatible al agua, referencia Fugaflex Eco de Kerakoll. Envase: 20x1 kg
Precio: 10.70
Flexibilizante eco-compatible al agua para juntas de colocación minerales de fraguado normal y rápido. Fugaflex Eco incrementa la flexibilidad de las juntas de colocación y garantiza la continuidad de los revestimientos colocados sobre soportes deformables o solicitados por dilatación térmica. Código EAN: 8021704023531
