# Perfil decorativo, referencia Jolly AL de Kerakoll - Aluminio anodizado brillante - 9x9 mm

- Propiedad del archivo: CONSTRUNARIO
- Formato: FIEBDC-3/2012
- Programa: Construnario Versión 3.51
- Fecha de los precios: 28/02/2024
- Divisa: EUR

**03186_KER** u Perfil decorativo, referencia Jolly AL de Kerakoll - Aluminio anodizado brillante - 9x9 mm
Precio: 43.57
Perfiles decorativos de separación y ángulos para el acabado de revestimientos cerámicos. Código EAN: 8021704031864
