# Mortero mineral eco-compatible, referencia Kerabuild Eco Fix de Kerakoll

- Propiedad del archivo: CONSTRUNARIO
- Formato: FIEBDC-3/2012
- Programa: Construnario Versión 3.51
- Fecha de los precios: 28/02/2024
- Divisa: EUR

**03764_KER** kg Mortero mineral eco-compatible, referencia Kerabuild Eco Fix de Kerakoll
Precio: 1.98
Mortero mineral eco-compatible para la adecuación sísmica de edificios. Kerabuild Eco Fix es un mortero polímero-modificado, de elevada durabilidad, tixotrópico, Cero Crack Risk. Utilizado con Rinforzo ARV 100 es específico para el refuerzo antisísmico de estructuras de hormigón armado, con cerramientos de ladrillo y/o de mampostería. Código EAN: 8021704037644
