# Adhesivo orgánico mineral fluido, referencia Kerabuild Epoprimer de Kerakoll

- Propiedad del archivo: CONSTRUNARIO
- Formato: FIEBDC-3/2012
- Programa: Construnario Versión 3.51
- Fecha de los precios: 28/02/2024
- Divisa: EUR

**06145_KER** kg Adhesivo orgánico mineral fluido, referencia Kerabuild Epoprimer de Kerakoll
Precio: 25.20
Adhesivo orgánico mineral fluido, para juntas de hormigonado, el sellado de fisuras en soleras de colocación minerales o cementosas y de anclajes de barras de acero en el hormigón. Kerabuild Epoprimer es conforme a los requisitos de las prestaciones exigidas por la EN 1504-4 para encolados estructurales. Código EAN: 8021704061458
