# Tejido biaxial compensado, referencia Geosteel Grid 200 de Kerakoll. 1 m

- Propiedad del archivo: CONSTRUNARIO
- Formato: FIEBDC-3/2012
- Programa: Construnario Versión 3.51
- Fecha de los precios: 28/02/2024
- Divisa: EUR

**07400_KER** m Tejido biaxial compensado, referencia Geosteel Grid 200 de Kerakoll. 1 m
Precio: 20.84
Tejido biaxial compensado de fibra de basalto especial y micro-filamentos de acero inoxidable AISI 304 termo-fijados, protegido con tratamiento alcalino-resistente. Garantiza estabilidad y prestaciones en todas las direcciones. De fácil aplicación, específico para una perfecta combinación con las matrices minerales Geocalce y Biocalce según las exigencias de proyecto. Código EAN: 8021704074007
