# Adhesivo orgánico eco-compatible, referencia Tack de Kerakoll

- Propiedad del archivo: CONSTRUNARIO
- Formato: FIEBDC-3/2012
- Programa: Construnario Versión 3.51
- Fecha de los precios: 28/02/2024
- Divisa: EUR

**07646_KER** kg Adhesivo orgánico eco-compatible, referencia Tack de Kerakoll
Precio: 14.80
Adhesivo orgánico eco-compatible para la fijación desmontable de losetas autoportantes de PVC y goma sobre soportes compactos absorbentes y no absorbentes. Tack desarrolla una película de elevada pegajosidad permanente que asegura una fijación idónea, permitiendo despegar y recolocar las losetas a lo largo del tiempo. Código EAN: 8021704076469
