# Adhesivo orgánico eco-compatible, referencia S45 de Kerakoll. Envase: 10 kg

- Propiedad del archivo: CONSTRUNARIO
- Formato: FIEBDC-3/2012
- Programa: Construnario Versión 3.51
- Fecha de los precios: 28/02/2024
- Divisa: EUR

**07648_KER** kg Adhesivo orgánico eco-compatible, referencia S45 de Kerakoll. Envase: 10 kg
Precio: 13.54
Adhesivo orgánico neoprénico para la colocación con doble encolado de PVC, goma, moqueta, linóleo. S45 desarrolla un elevado reticulado inicial y una rapidez que garantizan la aplicación a doble cara de suelos, perfiles, zócalos y la realización de medias cañas, revestimientos de escalera, ángulos y elementos verticales. Código EAN: 8021704076483
