# Adhesivo orgánico mineral certificado, eco-compatible, referencia R3 Plus de Kerakoll. Envase: botes de 18 kg

- Propiedad del archivo: CONSTRUNARIO
- Formato: FIEBDC-3/2012
- Programa: Construnario Versión 3.51
- Fecha de los precios: 28/02/2024
- Divisa: EUR

**07967_KER** kg Adhesivo orgánico mineral certificado, eco-compatible, referencia R3 Plus de Kerakoll. Envase: botes de 18 kg
Precio: 8.33
Adhesivo orgánico mineral certificado, eco-compatible, para la colocación de pavimentos y revestimientos de PVC, LVT, goma de hasta 3 mm de espesor, moquetas y linóleo sobre soportes absorbentes. R3 Plus desarrolla el óptimo equilibrio entre tiempo abierto, fraguado inicial y resistencia para la colocación fácil y segura de PVC, LVT, goma, moquetas y linóleo, en suelos y paredes sobre soportes absorbentes y poco absorbentes. Código EAN: 8021704079675
