# Pasta soldadora ultrarrápida, referencia Kerarep de Kerakoll

- Propiedad del archivo: CONSTRUNARIO
- Formato: FIEBDC-3/2012
- Programa: Construnario Versión 3.51
- Fecha de los precios: 28/02/2024
- Divisa: EUR

**08685_KER** u Pasta soldadora ultrarrápida, referencia Kerarep de Kerakoll
Precio: 28.32
Pasta soldadora ultrarrápida para la reparación de fisuras y grietas en soleras de colocación minerales y hormigón. Kerarep desarrolla una elevada adhesión y fluidez, garantiza la continuidad monolítica y el relleno total en secciones milimétricas de fisuras y grietas de estructuras lesionadas antes de la colocación del recubrimiento. (Parte A 1 kg + Parte B 0,03 kg + Parte C 10 grapas de metal) Código EAN: 8021704086853
