# Mortero de acabado orgánico mineral, eco-compatible, referencia Keralevel Eco RP de Kerakoll

- Propiedad del archivo: CONSTRUNARIO
- Formato: FIEBDC-3/2012
- Programa: Construnario Versión 3.51
- Fecha de los precios: 28/02/2024
- Divisa: EUR

**10169_KER** kg Mortero de acabado orgánico mineral, eco-compatible, referencia Keralevel Eco RP de Kerakoll
Precio: 2.65
Mortero de acabado orgánico mineral eco-compatible para soportes absorbentes compactos y no absorbentes. Keralevel Eco RP permite alisados y rejuntados de elevada adhesión para la posterior aplicación de alisados minerales antes de la colocación de recubrimientos resilientes y moquetas. Código EAN: 8021704101697
