# Mortero impermeabilizante eco-compatible, referencia Kerabuild Eco Ultracem de Kerakoll

- Propiedad del archivo: CONSTRUNARIO
- Formato: FIEBDC-3/2012
- Programa: Construnario Versión 3.51
- Fecha de los precios: 28/02/2024
- Divisa: EUR

**10185_KER** kg Mortero impermeabilizante eco-compatible, referencia Kerabuild Eco Ultracem de Kerakoll
Precio: 3.72
Mortero impermeabilizante eco-compatible, de fraguado instantáneo y endurecimiento ultrarrápido. Kerabuild Eco Ultracem es un mortero específico para la obturación inmediata de infiltraciones de agua puntuales o generalizadas en cimentaciones, fosos de ascensor, aparcamientos, sótanos, muros de contención de tierras, piscinas, canales de riego, alcantarillado, aljibes, colectores y depósitos de agua potable, túneles y puentes. Código EAN: 8021704101857
