# Látex eco-compatible en base agua, referencia Keraplast Eco 337 de Kerakoll

- Propiedad del archivo: CONSTRUNARIO
- Formato: FIEBDC-3/2012
- Programa: Construnario Versión 3.51
- Fecha de los precios: 28/02/2024
- Divisa: EUR

**10468_KER** kg Látex eco-compatible en base agua, referencia Keraplast Eco 337 de Kerakoll
Precio: 8.47
Látex eco-compatible en base agua para nivelantes y morteros de acabado minerales de fraguado normal y rápido. Imprimación consolidante para soportes absorbentes en paredes, en base mineral y cemento diluido con agua, antes de la aplicación de superficies continuas a tres y dos capas KDH. Keraplast Eco 337 incrementa la adhesión y la flexibilidad de nivelantes y morteros de acabado minerales garantizando elevada estabilidad dimensional, mayores prestaciones y resistencias mecánicas finales. Código EAN: 8021704104681
