# Cera eco-compatible, referencia Silocera de Kerakoll

- Propiedad del archivo: CONSTRUNARIO
- Formato: FIEBDC-3/2012
- Programa: Construnario Versión 3.51
- Fecha de los precios: 28/02/2024
- Divisa: EUR

**10519** l Cera eco-compatible, referencia Silocera de Kerakoll
Precio: 14.84
Cera eco-compatible para el mantenimiento de parquet tratado con Oil-Pur. Silocera permite realizar fácilmente el mantenimiento de pavimentos de madera con acabado a la cera o con acabado óleo-uretánico, gracias a la mezcla de diversas selecciones de ceras duras. Código EAN: 8021704105190
