# Medidor electrónico, referencia Hydromette Compact TF de Kerakoll

- Propiedad del archivo: CONSTRUNARIO
- Formato: FIEBDC-3/2012
- Programa: Construnario Versión 3.51
- Fecha de los precios: 28/02/2024
- Divisa: EUR

**10835_KER** u Medidor electrónico, referencia Hydromette Compact TF de Kerakoll
Precio: 1030.98
Medidor electrónico, referencia Hydromette Compact TF de Kerakoll Sonda fija integrada para una rápida y precisa medición Display digital LCD que muestra al mismo tiempo humedad y temperatura Medidor electrónico para el registro de la temperatura y la humedad del aire. Código EAN: 8021704108351
