# Medidor electrónico, referencia Hydromette H35 de Kerakoll

- Propiedad del archivo: CONSTRUNARIO
- Formato: FIEBDC-3/2012
- Programa: Construnario Versión 3.51
- Fecha de los precios: 28/02/2024
- Divisa: EUR

**10836_KER** u Medidor electrónico, referencia Hydromette H35 de Kerakoll
Precio: 1597.00
Medidor electrónico, referencia Hydromette H35 de Kerakoll Compensación automática en la determinación de la humedad de más de 300 especies de madera Display digital LCD Medidor electrónico completo de accesorios y electrodos para el registro de la humedad de la madera. Código EAN: 8021704108368
