# Medidor electrónico para el registro de la humedad de soportes y materiales, referencia Hydromette Compact B de Kerakoll

- Propiedad del archivo: CONSTRUNARIO
- Formato: FIEBDC-3/2012
- Programa: Construnario Versión 3.51
- Fecha de los precios: 28/02/2024
- Divisa: EUR

**10837_KER** u Medidor electrónico para el registro de la humedad de soportes y materiales, referencia Hydromette Compact B de Kerakoll
Precio: 937.40
Medidor electrónico para el registro no destructivo de la humedad de soportes y de materiales utilizados en el GreenBuilding. Código EAN: 8021704108375
