# Árido de curva granulométrica , referencia Kerabuild Ghiaia de Kerakoll

- Propiedad del archivo: CONSTRUNARIO
- Formato: FIEBDC-3/2012
- Programa: Construnario Versión 3.51
- Fecha de los precios: 28/02/2024
- Divisa: EUR

**12083_KER** kg Árido de curva granulométrica , referencia Kerabuild Ghiaia de Kerakoll
Precio: 0.75
Árido de curva granulométrica (6 – 10 mm) para la preparación de morteros y micro-hormigones fluidos y autocompactables con retracción compensada. Kerabuild Ghiaia es una gravilla lavada y seleccionada con curva granulométrica, conforme a la EN 12620, idónea para la preparación de morteros y micro-hormigones fluidos y autocompactables, conformes a la EN 1504-3 de clase R4. Código EAN: 8021704120834
