# Óleo-resina en base acuosa eco-compatible, referencia Aqua-Deck HPX de Kerakoll

- Propiedad del archivo: CONSTRUNARIO
- Formato: FIEBDC-3/2012
- Programa: Construnario Versión 3.51
- Fecha de los precios: 28/02/2024
- Divisa: EUR

**13801_KER** l Óleo-resina en base acuosa eco-compatible, referencia Aqua-Deck HPX de Kerakoll
Precio: 30.41
Óleo-resina en base acuosa eco-compatible para el tratamiento de pavimentos y prefabricados de madera en exteriores. Aqua-Deck HPX desarrolla una alta protección de elevada resistencia a los agentes atmosféricos para suelos y manufacturados de madera en exteriores. Código EAN: 8021704138013
