# Malla biaxial compensada en fibra de basalto alcalino, referencia Geo Grid 120 de Kerakoll. 1 m

- Propiedad del archivo: CONSTRUNARIO
- Formato: FIEBDC-3/2012
- Programa: Construnario Versión 3.51
- Fecha de los precios: 28/02/2024
- Divisa: EUR

**13855_KER** m Malla biaxial compensada en fibra de basalto alcalino, referencia Geo Grid 120 de Kerakoll. 1 m
Precio: 9.20
Malla biaxial compensada en fibra de basalto alcalino resistente específica como refuerzo y reparación de elementos estructurales o encamisado de elementos no estructurales con problemas de vuelco y colapso. Código EAN: 8021704138556
