# Tejido unidireccional de fibra de acero galvanizado, referencia Geosteel G3300 de Kerakoll. 30 cm

- Propiedad del archivo: CONSTRUNARIO
- Formato: FIEBDC-3/2012
- Programa: Construnario Versión 3.51
- Fecha de los precios: 28/02/2024
- Divisa: EUR

**14954_KER** m Tejido unidireccional de fibra de acero galvanizado, referencia Geosteel G3300 de Kerakoll. 30 cm
Precio: 30.11
Tejido unidireccional de fibra de acero galvanizado Hardwire™ de altísima resistencia, formado por micro-cables de acero fijados sobre una micro-malla de fibra de vidrio. Geosteel G3300 es específico para refuerzos estructurales en combinación con matriz orgánica Geolite Gel. Código EAN: 8021704149545
